# Jungbaum LV
Angebotsaufforderung (GAEB DA XML 3.3, DA83)
Projekt: 2026-27
Beschreibung: 2026-2027 | FT-West | Nachpflanzung
Währung: EUR
Auftraggeber: Stadtverwaltung Frankenthal (Pfalz), Nachtweideweg 1-7, 67227 Frankenthal (Pfalz)
Erstellt mit: Build 6.1.2509.15, ARCHITEXT Pallas®, 10.08.2026

## 2026-27 2026-2027 | FT-West | Nachpflanzung
Datum: 07.05.2026

*Hinweis: Ort*
Ort
Die Nachpflanzungen befinden sich im Stadgebiet Frankenthal (Pfalz). Die Pflanzstandorte befinden sich in den Stadtteilen West. Es handelt sich um Grünstreifen und Parkanlagen.

Die Transportwege sind vom AN eigenverantwortlich auf
Benutzbarkeit zu überprüfen.
Evtl. notwendige Genehmigungen sind beim
Straßenverkehrsamt anzufordern.Verschmutzungen sind unverzüglich zu beseitigen. Muss die Reinigung durch die Stadt vorgenommen werden, wird diese, ohne vorherige Ankündigung, den AN in Rechnung gestellt.

Der Bieter hat sich vor Angebotsabgabe über Art,
Umfang und Besonderheiten der Arbeiten vor Ort zu
informieren. Nachforderungen, die aus Unkenntnis der
örtlichen Gegebenheiten beruhen, sind nicht möglich.

*Hinweis: Ausführungszeitraum*
Ausführungszeitraum
Der Ausführungsbeginn ist die KW 45 2026 und die Ausführung der Pflanzarbeiten soll bis einschließlich KW 10 2027 beendet sein.
Die Fertigstellungspflege, Enwicklungspflege und Jungbaumpflege erstreckt sich über die Vegetationszeit des jeweiligen Jahres.

*Hinweis: Leitungen*
Leitungen
Der AN hat sich vor Ausführung der Arbeiten über die
Lage von Leitungen, Kabeln, Dränen, Kanälen u. a.bei den für die Ver- und Entsorgungsanlagen zuständigen Trägern
zu unterrichten. Die Einweisung durch Leitungsträger vor Ort ist in die Einzelpreise mit einzukalkulieren.
Leitungspläne werden nicht durch den AG zu Verfügung gestellt.

*Hinweis: Baustelleneinrichtung und Lagerplätze*
Baustelleneinrichtung und Lagerplätze
Der AG stellt keine Flächen zur Verfügung.
Die Kosten für das Einrichten, das Vorhalten und das
Räumen der Baustelleneinrichtung bzw. Lagerfläche
sowie die Herstellung, das Vorhalten und die Räumung
einer eventuell erforderlichen Baustellenzufahrt sind in
die einzelnen Positionen mit ein zu kalkulieren.
Der AN ist verpflichtet während der gesamtem
Baumaßnahme die einzelnen Baustellenabschnitte
gegen Betreten zu sichern, dies wird nicht gesondert
vergütet.

Für die Durchführung aller erforderlichen Verkehrsicherungsmaßnahmen ist der AN verantwortlich.
Der AN hat dafür eine Zertifizierung. Der Nachweis ist dem AG jederzeit auf Anfrage vorzulegen. Der Nachweis über die Teilnahme an einem 2-tägigen Baustellensicherungsseminar reicht dafür aus. Mindestens eine Person vor Ort kann diesen Nachweis vorlegen.

Die Örtlichkeiten ( Rasenflächen, Wege, Straßen, usw. ) müssen vor Beschädigungen geschützt werden, eventuell dennoch entstandene Schäden sind dem AG umgehend anzuzeigen.
Die fachgerechte Reparatur entstandener Schäden ist vom AN umgehend zu eigenen Lasten zu veranlassen.
Die erfolgte Reparatur ist vom AG abnehmen zu lassen

Anschlussmöglichkeit für Wasser und Strom
wird vom AG nicht zur Verfügung gestellt.
Die Kosten für die Erstellung des Anschlusses werden
nicht gesondert vergütet.

Für evtl. in Anspruch zu nehmenden öffentlichen Straßenraum (z. B. als Abstellfläche für Container, Parkverbote, Parkraum für Baustellenfahrzeuge, usw.) ist bei der Straßenverkehrsbehörde der Stadtverwaltung Frankenthal (Pfalz) eine Sondergenehmigung zu beantragen.
Ansprechpartner Straßenverkehrsbehörde, Hammstr. 20, Frankenthal (Pfalz):
Tel.: 0 62 33 / 89 415  Fax: 0 62 33 / 89 555
e-Mail: strassenverkehr@frankenthal.de
Sämtliche Kosten der Verkehrssicherungsmaßnahmen sowie die Kosten evtl. notwendiger Sondernutzungsgenehmigungen sind in die Einzelpreise mit einzurechnen

*Hinweis: Baumgrube*
Baumgrube
Pflanzgruben können z.T. mit einer geeigneten Maschine
ausgehoben werden. Sollten dabei Leitungsbereiche
tangiert werden, ist eine teilweise Handschachtung,
in den Einheitspreis mit einzukalkulieren.

Bei Aufgrabungen und Bodenbewegungen ist mit großer
Aufmerksamkeit auf bodenfremde Stoffe zu achten.
Werden solche erkannt, so ist unverzüglich die Arbeit
in diesem Bereich einzustellen und die Bauleitung zu
informieren.

*Hinweis: Pflanzen*
Pflanzen
Die angebotenen Gehölze müssen der DIN 18916 und
den Bestimmungen des BdB entsprechen.
Bei Ballenware muss das verwendete Ballengewebe aus
reiner Naturfaser (Jute,..) bestehen und innerhalb einer Vegetationsperiode verrotten.

Sämtliche anzuliefernde Pflanzen müssen während des
Transportes ausreichend mit Planen abgedeckt sein.
Die Kontrolle der Pflanzarbeiten erfolgt ab der 28. KW der ersten Vegetationsperiode.

Die Grünplanung der Stadt Frankenthal behält sich vor die Bäume vor der Pflanzung abzunehmen und zu markieren.

Sämtliche Bäume müssen am Stammfuß direkt
oberhalb der Wurzel mit einen roten Punkt ( ca. 5 x 5
cm )markiert werden, zur Überprüfung der späteren
Pflanzhöhe.

In die Einheitspreise zur Lieferung der Pflanzen, ist ein
eventueller Zwischentransport zur Pflanzstelle, sowie das
Einschlagen und Wässern der Pflanzen während der
Lagerung einzukalkulieren

*Hinweis: Wässern*
Wässern
Wässern ist nur in der normalen wöchentlichen
Arbeitszeit durchzuführen. Das Wässern soll wöchentlich erfolgen. Da das Wässern Witterungsabhänig ist kann es zur Mehrrung kommen. Die angesetzten Wässerungsgänge beruhen auf die Erfahrungen der letzten Jahren.

*Hinweis: Gewährleistung*
Gewährleistung
Der AN verpflichtet sich zu einer Gewährleistung bzw. einer Anwachsgarantie, die die Entwicklungspflege mit umfasst. Innerhalb der Gewährleistung verpflichtet sich der AN mögliche Mängel zu beseitigen.
Nach den 2 Jahren Entwicklungspflege erfolgt eine Endabnahme, ob alle gepflanzten Bäume auch angewachsen sind. Der AG behält sich vor Zwischenabnahmen durchzuführen.
Nicht Angewachsene Bäume sind vom AN zu ersetzen.

*Hinweis: Abnahme*
Abnahme
Die fertiggestellten Leistungen bedürfen in jedem Falle
einer förmlichen Abnahme, auch wenn vorher schon
Teile der Leistungen in Benutzung genommen werden. Dies entbindt nicht von der Gewährleistungspflicht.

Die Endabnahme erfolgt erst nach der Entwicklungspflege

*Hinweis: Bodenaushub entsorgen*
Bodenaushub entsorgen

Die Pflicht zur Verwertung bzw. Beseitigung des
anfallenden Bodenaushub wird auf den AN übertragen. Der Bodenaushub geht in den Besitz des AN über. Bis einschließlich zur Schadstoffklasse Z1.2. hat der AN dies bei der Ermittlung seines Angebotspreises zu berücksichtigen. Es ist ein Nachweis der fachgerechten Entsorgung zu erbringen.
Es werden keine Bodenprobenunterlagen zur Verfügung gestellt. Die Kosten für die Beprobung für die Entsorgung sind in die Einzelpreise einzukalkulieren. Es wird davon ausgegangen das der Bodenaushub weiter nutzbar ist, deswegen ist die Beprobung als Nebenleistung zu sehen.

Sollte der Bodenaushub in Einzelfällen über Z1.2 liegen, wird dies gesondert vergütet und ist mit dem AG abzusprechen. Hierzu sind dann die Beprobungsunterlagen zwiegenden einzureichen. Für die Bessere Nachvollziehbarkeit sind Einzelprobe oder kleine ortsnahe Mischproben zu empfehlen.
Eine gesamte Mischprobe für den gesamten Bodenaushub wird nicht anerkannt.

Folgende Normen und Vorschriften sind in
der jeweils gültigen Fassung zu beachten.
1) Kreislaufwirtschaftsgesetz ( KrWG )
2) Technische Regeln ; Anforderungen an die stoffliche
Verwertung von mineralischen Reststoffen /
Abfällen ( LAGA )
3) Landeskreislaufwirtschaftsgesetz ( LKrWG )
4) Kreislaufwirtschaftssatzung der Stadt Frankenthal(KrWS) .

Kontakt für Rückfragen Eigen- und Wirtschaftsbetrieb Frankenthal (Pfalz)
Telefon
06233 89-777
Fax
06233 89-588
E-Mail
ewf-service@frankenthal.de

*Hinweis: Beizulegende Unterlagen bei Angebotsabgabe*
Bodenhilfstoffe
Mit dem Produktdatenblatt oder Gutachten sind die
Eigenschaften nachzuweisen

Substrat
mit dem Produktdatenblatt sind die Eigenschaften nachzuweisen.

Mykhorizza einbauen
Mit dem Produktdatenblatt oder Gutachten sind die
Eigenschaften nachzuweisen

Dünger
mit dem Produktdatenblatt sind die Eigenschaften nachzuweisen

Gießrand
mit dem Produktdatenblatt sind die Eigenschaften nachzuweisen

Stammschutz
mit dem Produktdatenblatt sind die Eigenschaften nachzuweisen

### Bereich 1 Nachpflanzung 2026-27

#### Abschnitt 1.1 Landschaftsgärtnerische Arbeiten

**1.1.1 Baumfällen**
Fällen einer ehmalige Hainbuche mit einer Höhe von ca 4m und einem Durchmesser von 10cm. Das Fräsen des Baumstumpf ist unter 01.01.02 miterfasst
Menge: 1,000 Stk

**1.1.2 Wurzelstümpfe roden und entsorgen bis 20 cm**
Wurzelstümpfe tief roden bzw. fräsen mittels Wurzelhaken ( Wurzelratte) oder vergleichbares Baggeranbaugerät, anfallende Wurzelstümpfe und Wurzelstücke verladen und
entsorgen. Durchmesser des alten Stammes 10 cm bis 20 cm Die Höhe der Stümpfe liegt bei 80cm bis 110cm
Menge: 10,000 Stk

**1.1.3 Strauchwerk roden**
Im Bereich der Baumgruben ist das Strauchwerk zu roden. Eine Rodung darf erst außerhalb der Vogelschutzzeit durchgeführt werden. Anfallendes Material geht in den Besitz des AN über. Das Schnittgut ist fachgerecht zu entsorgen
Menge: 6,000 m²

#### Abschnitt 1.2 Pflanzenlieferung

**1.2.2 Acer campestre 'Elsryk' H 14/16 3xv m. DB**
Acer campestre 'Elsryk' H 14/16 3xv m.DB liefern
Menge: 8,000 Stk

**1.2.3 Acer freemanii 'Autumn Blaze' H 14/16 3xv m.DB**
Acer freemanii 'Autumn Blaze'  H 14/16 3xv m.DB liefern
Menge: 6,000 Stk

**1.2.7 Carya Ovata H 14/16 3xv m.DB**
Carya Ovata H 14/16 3xv m.DB liefern
Menge: 4,000 Stk

**1.2.9 Celtis occidentalis H 14/16 3xv m.DB**
Celtis occidentalis H 14/16 3xv m.DB liefern
Menge: 14,000 Stk

**1.2.10 Cercis siliquastrum H 14/16 3xv m.DB**
Cercis siliquastrum H 14/16 3xv m.DB liefern
Menge: 4,000 Stk

**1.2.12 Eucommia ulmoides H 14/16 3xv m.DB**
Eucommia ulmoides H 14/16 3xv m.DB liefern
Menge: 4,000 Stk

**1.2.13 Gleditsia triacanthos 'Skyline' H 14/16 3xv m.DB**
Gleditsia triacanthos 'Skyline' H 14/16 3xv m.DB liefern
Menge: 4,000 Stk

**1.2.14 Gymnocladus dioicus H 14/16 3xv m.DB**
Gymnocladus dioicus H 14/16 3xv m.DB liefern
Menge: 4,000 Stk

**1.2.15 Koelreuteria paniculata H 14/16 3xv m.DB**
Koelreuteria paniculata H 14/16 3xv m.DB liefern
Menge: 4,000 Stk

**1.2.16 Liquidamber stryraciflua 'Worplesdon' H 14/16 3xv m.DB**
Liquidamber stryraciflua 'Worplesdon' H 14/16 3xv m.DB liefern
Menge: 9,000 Stk

**1.2.17 Maclura pomifera H 14/16 3xv m.DB**
Maclura pomifera H 14/16 3xv m.DB liefern
Menge: 4,000 Stk

**1.2.21 Parrotia persica H 14/16 3xv m.DB**
Parrotia persica  H 14/16 3xv m.DB liefern
Menge: 3,000 Stk

**1.2.22 Quercus pubescens H 14/16 3xv m.DB**
Quercus pubescens H 14/16 3xv m.DB liefern
Menge: 5,000 Stk

**1.2.23 Sophora japonica 'Regent' H 14/16 3xv m.DB**
Sophora japonica 'Regent' H 14/16 3xv m.DB liefern
Menge: 4,000 Stk

**1.2.24 Sorbus latifolia 'Henk Vink'H 14/16 3xv m.DB**
Sorbus latifolia 'Henk Vink'H 14/16 3xv m.DB liefern
Menge: 8,000 Stk

**1.2.25 Tilia tomentosa 'Brabant' H 14/16 3xv m.DB**
Tilia tomentosa 'Brabant' H 14/16 3xv m.DB liefern
Menge: 9,000 Stk

**1.2.26 Ulmus 'New Horizon' H 14/16 3xv m.DB**
Ulmus 'New Horizon' H 14/16 3xv m.DB liefern
Menge: 14,000 Stk

#### Abschnitt 1.3 Pflanzen

**1.3.2 Baumgrube herstellen**
Baumgrube ausheben,
Baumgrubenmaße sind den vorhandenen Baumscheiben
und Örtlichkeiten anzupassen,anzustreben ist eine Größe
von 3 x 3 m.
Tiefe 150 cm,
Gegebenenfalls ist eine Abstimmung mit dem AG nötig
Bodengruppe 3 bis 5 DIN 18 915 Teil 1,
Sohle 20 cm tief lockern, Grubenwand ebenfalls lockern
um eine Verzahnung zwischen dem Substrat und dem
anstehenden Boden zu gewährleisten. Es ist darauf zu achten das der Boden drainfähig ist um Staunässe zu verhindern
Aushub lösen laden und entsorgen.
Entsorgungsgebühren sind in den EP einzukalkulieren.
Menge: 108,000 Stk

**1.3.3 Substrat liefern und einbauen**
Bodensubstrat liefern, in der Pflanzgrube (Größe siehe
Vorposition zur Pflanzgrube) nach Bauweise 2 FLL
einbauen.

Das Substrat muss mit einem Bodenhilfsstoff gemischt werden.Ca 10 % Beimischung.

Das Substrat ist in Lagen von 20 - 30 cm einzubauen und
im überbauten Bereich auf max. 97 % DPr. nach
Herstellerangaben zu verdichten.
Die Substrat-Lagen sind während des Einbaus
miteinander zu verzahnen.
Bodensubstrat gem. FLL Empfehlung für Baumpflanzung
Teil 2
Einbaustelle: Pflanzgrube
Massen Ermittlung erfolgt über Lieferschein.

Das Substrat muss folgende Spezifikation haben:
Körnung 0-32, offenporig, mit hohem Gesamtporenvolumen
Salzarm, entmischungssicher und druckfest
Bei 97 % DPr tragfähig >45MPA/m²
Frei von Wurzelunkräutern und hat eine gute Nährstoffpufferung ist keimungs- und wachstumsfördernd
Ohne Einbaustärkenbeschränkungen nutzbar und auch bei Nässe und leichten Frost einbaubar sein.
Muss nach FLL vorgaben produziert sein.

mit dem Produktdatenblatt sind die Eigenschaften nachzuweisen

Angebotenes Erzeugnis: '..........................' vom Bieter einzutragen
Menge: 1404,000 m³

**1.3.4 Bodenhilfstoffe einbauen**
Die Bodenhilfstoffe müssen eine erhöhte Wasserspeicherkapazität erzielen, die vorhande Nährstoffverfügbarkeit muss verbessert werden und langfristig verfügbar sein. Die Bodenhilfstoffe müssen das Wurzelwachstum verbessern

Die Bodenhilfsstoffe sollen mit dem Substrat gemischt
werden und einen Anteil von 5% bis 10% des Gesamtsubstates ausmachen.

Der Hilfstoff muss folgend Bestandteile haben:
Lavagestein
Huminsäure
NPK Dünger mit Schwefel
Wasserspeicher

Massen Ermittlung erfolgt über Lieferschein.
Massen Ermittlung erfolgt über Lieferschein.

Angebotenes Erzeugnis: '..........................' vom Bieter einzutragen

Ist mit einer Beimischung 1,5kg pro Pflanzstandort zu rechnen.
mit dem Produktdatenblatt oder Gutachten sind die Eigenschaften nachzuweisen und bei der Angebotsabgabe beizulegen
Menge: 162,000 Kg

**1.3.5 Mykhorizza einbauen**
Mykorrhiza-Impfstoff zur Bodenverbesserung.
Der Impfstoff ist als Substrat in Wurzelnähe in das
ausgehobene Pflanzloch kurz vor dem Pflanzen
einzuarbeiten bzw. vor dem Verfüllen des Pflanzloches an
den Ballen aufzustreichen.

Aufwandsmenge gemäß Hersteller vorgaben.

Die Auswahl des Mykorrhiza-Pilzes muss der Pflanzenart
angepasst sein, damit eine Symbiose erfolgen kann.

Es dürfen Pilzstämme heimischer Arten verwendet werden, damit die Pilzflora nicht verfälscht wird.

Die Impfstoffe dürfen nicht auf sterilen Substraten
angezogen sein, damit sich die Mykhorizza auch mit dem Boden verbinden kann..

Der Nachweis über die Freiheit von
zoosporenbildenden Schadpilzen muss erbracht werden und
die Lagerfähigkeit muss mindestens 3 Monate betragen.

Es muss der Nachweis erbracht werden, dass die Mykhorizza die Pflanzenart infiziert hat, bei einer von Verdünnung 1:50.

Endomykorrhiza müssen im Test nach Trouvelot und im
Succinatdehydrogenas-Reaktionstest mindestens
50% vitale Arbuskeln erreicht werden. Mindestens 50%
der vitalen Arbuskeln müssen Phosphatase-aktiv sein.

Mit dem Produktdatenblatt oder Gutachten sind diese
Eigenschaften nachzuweisen.
Menge: 108,000 Stk

**1.3.6 Bäume entsprechend DIN 18916 pflanzen**
Bäume aus Positionen Pflanzen entsprechend
DIN 18916 pflanzen.
.
Die Pflanzgrube ist per Handarbeit zu verfüllen.
Unterhalb des Ballens ist ein umhüllter Volldünger mit
Langzeitwirkung auszubringen.
Menge 150 g/Baum.
Baumqualität: 14 - 16 m.Db.
Das Drahtgeflecht ist oberhalb zu öffnen, das Geflecht
und Ballentuch bleiben am Wurzelballen ,.

Angebotenes Düngererzeugnis: '..........................' vom Bieter einzutragen
Menge: 108,000 Stk

**1.3.7 Pflanzschnitt**
An den in den Positionen Pflanzen genannten
Bäumen ist ein fachgerechter Pflanzschnitt gem.
DIN 18916 5.7.2 u. 3 durchzuführen.
Der Leittrieb ist nicht zurück zu schneiden.
Der Leittrieb ist bei Bedarf zu stäben.
Menge: 108,000 Stk

**1.3.8 Dreibock liefern und herstellen**
Pflanzenverankerung mit niedriger Anbindung nach niederländischen Vorbild
mit Pfahl-Dreibock mit Lattenrahmen, Pfähle,
weissgeschält, nicht imprägniert,
Die Pfahllänge ist so zu wählen das 1m aus dem Boden schauen
Zopfdicke 8/10 cm,
Bindegut aus Kunststoffbändern.
Menge: 108,000 Stk

**1.3.9 Gießring liefern und herstellen**
Gießrand

Für die Bewässerung des Wurzelballens und Schutz vor
Mähschäden.
Alterungsbeständig, UV-beständig, wiederverwendbar,
aus LDPE, Dicke 3 mm
Höhe 30 cm
Farbe Grün

Mit dem Produktdatenblatt sind die Eigenschaften nachzuweisen

Einbau:
Gießrand rund um den Baumstamm ca. 10 cm tief
eingraben. Gießrandhöhe sichtbar: 20 cm.
Überlappung mit zwei Schrauben herstellen und an
einem der Pfosten des Drei-Bockes fixieren.
Umfang des Gießrandes: 2,50 m
2,50 m ergeben einen Durchmesser von 80 cm -
Wasserkapazität: 100 Liter.

Kokosabdeckung gegen Unkraut innerhalb des Gießringes installieren.

Angebotenes Erzeugnis: '..........................' vom Bieter einzutragen
Menge: 108,000 Stk

**1.3.10 Stammschutz anbringen**
Stammschutzfarbe liefern und nach Herstellerangabe
auftragen.
-Stamm reinigen (Vlies oder Bürste)
- Voranstrich auftragen
- Stammschutzfarbe auftragen (Farbe: Weiß)
- Anstrichhöhe: bis 2,20 m

Verdunstungsschutz der Hochstämme
Stammschutzfarbe speziell zur Vermeidung/Verringerung
von thermischen Rindenschäden durch Hitze oder Frost
an Laubhölzern.
Farbe des fertigen Anstriches: weiß!
Garantierter Schutzzeitraum: mindestens 5 Jahre.
Die Stämme sind unmittelbar nach der Pflanzung bei
Temperaturen von + 10° nach Herstellerangaben zu
behandeln.

mit dem Produktdatenblatt sind die Eigenschaften nachzuweisen

Arbeitsablauf:
Nach der mechanischen Vorreinigung wird der
Voranstrich satt aufgetragen und grifffest antrocknen lassen.
Anschließend wird der Hauptanstrich gut deckend!
aufgetragen.
Behandlungshöhe bis zum Kronenansatz = ca. 220 cm.

Angebotenes Produkt: '..........................' vom Bieter einzutragen
Menge: 108,000 Stk

**1.3.11 Rasen einsäen**
Einsäen von Rasen
Die Baumscheiben sind nach Pflanzen der Bäume mit Rasen einzusäen, damit nicht große braune Fläche zu sehen sind.
Dafür ist RSM 2.1 zu wählen.
Dieser Rasen 2.1 ist einzusäen, einzuharken und abzuwalzen
Nach ca. 2 Woche kontrollieren und nicht angewachsenen Stellen selbstständig nachbessern.
Bei Baumscheiben von 3x3m und 108 Standorten ergibt das eine Menge von 972m² die einzusäen ist.
Menge: 972,000 m²

#### Abschnitt 1.4 Fertigstellungspflege 2027

**1.4.1 Baumpflege**
Bäume wie folgt pflegen:
ganzjährig ist die Standfestigkeit der Bäume zu
überprüfen. Gelockerte und abgerissene Bindungen sind
nach zu binden oder zu erneuern. Locker gewordene und
ausgerissene Baumböcke sind wieder zu befestigen,
abgerissene Baumbockverlattungen
wieder fest zu nageln und notfalls zu erneuern.
Beschädigungen am Verdunstungsschutz sind
auszubessern.
Trockene und sich reibende Äste sind zu entfernen.
Wenn nötig ist der Auslichtungsschnitt nachzuholen.
Beschädigungen am Stamm sind fachgerecht zu
behandeln. Schwach wachsende Leittriebe sind zu
stäben und entsprechend dem Zuwachs nachzubinden.
Bei leichtem Befall der Rotpustelkrankheit sind die
befallenen Stellen auszuschneiden.
Abgestorbene Bäume, deren Kronenaufbau durch
abgestorbene Äste nicht der DIN-Norm entsprechen und
Bäume die keinen artgerechten Blattaustrieb gebildet
haben, sind zu ersetzen.
Menge: 108,000 Stk

**1.4.2 Stammschutz nachbessern**
Stammschutz nachbessern
mit Stammschutzfarbe liefern und nach Herstellerangabe
ausbessern.
- Stammschutzfarbe auftragen (Farbe: Weiß)
- Anstrichhöhe: bis 2,20 m

Angebotenes Produkt: '..........................' vom Bieter einzutragen
Menge: 108,000 Stk

**1.4.3 Wässern**
Wässern,
Mindestwassermenge je Arbeitsgang 100 l / Baum
Der EP umfasst 25 Arbeitsgänge, Ausdehnung der
Wässerungsgänge bei extrem Witterungen.
Abrechnung nach tatsächlich durchgeführten
Arbeitsgängen.

Nachweis über Rapport

Preis pro Arbeitsgang je Baum, 1/25 des EPs: '..........................' vom Bieter einzutragen
Menge: 108,000 Stk

### Bereich 2 Entwicklungspflege 2028-29

#### Abschnitt 2.1 Entwicklungspflegejahr 1 2028

**2.1.1 Baumpflege**
Bäume wie folgt pflegen:
ganzjährig ist die Standfestigkeit der Bäume zu
überprüfen. Gelockerte und abgerissene Bindungen sind
nach zu binden oder zu erneuern. Locker gewordene und
ausgerissene Baumböcke sind wieder zu befestigen,
abgerissene Baumbockverlattungen
wieder fest zu nageln und notfalls zu erneuern.
Beschädigungen am Verdunstungsschutz sind
auszubessern.
Trockene und sich reibende Äste sind zu entfernen.
Wenn nötig ist der Auslichtungsschnitt nachzuholen.
Beschädigungen am Stamm sind fachgerecht zu
behandeln. Schwach wachsende Leittriebe sind zu
stäben und entsprechend dem Zuwachs nachzubinden.
Bei leichtem Befall der Rotpustelkrankheit sind die
befallenen Stellen auszuschneiden.
Abgestorbene Bäume, deren Kronenaufbau durch
abgestorbene Äste nicht der DIN-Norm entsprechen und
Bäume die keinen artgerechten Blattaustrieb gebildet
haben, sind zu ersetzen.
Menge: 108,000 Stk

**2.1.2 Stammschutz nachbessern**
Stammschutz nachbessern
mit Stammschutzfarbe liefern und nach Herstellerangabe
ausbessern.
- Stammschutzfarbe auftragen (Farbe: Weiß)
- Anstrichhöhe: bis 2,20 m

Angebotenes Produkt: '..........................' vom Bieter einzutragen
Menge: 108,000 Stk

**2.1.3 Düngen**
Fläche düngen,

der Baum ist mit
40g/Baum zu düngen

Der Dünger muss folgende Eigenschaften haben:
NPK mindestens 5+8+10
Spurenelemente
Algenanteil zum Wurzelwachstum

mit dem Produktdatenblatt die Eigenschaften nachzuweisen und bei der Angebotsabgabe beizulegen

Angebotenes Erzeugniss: '..........................' vom Bieter einzutragen
Menge: 108,000 Stk

**2.1.4 Wässern**
Wässern,
Mindestwassermenge je Arbeitsgang 100 l / Baum
Der EP umfasst 25 Arbeitsgänge, Ausdehnung der
Wässerungsgänge bei extrem Witterungen.
Abrechnung nach tatsächlich durchgeführten
Arbeitsgängen.

Nachweis über Rapport

Preis pro Arbeitsgang je Baum, 1/25 des EPs: '..........................' vom Bieter einzutragen
Menge: 108,000 Stk

#### Abschnitt 2.2 Entwicklungspflegejahr 2 2029

**2.2.1 Baumpflege**
Bäume wie folgt pflegen:
ganzjährig ist die Standfestigkeit der Bäume zu
überprüfen. Gelockerte und abgerissene Bindungen sind
nach zu binden oder zu erneuern. Locker gewordene und
ausgerissene Baumböcke sind wieder zu befestigen,
abgerissene Baumbockverlattungen
wieder fest zu nageln und notfalls zu erneuern.
Beschädigungen am Verdunstungsschutz sind
auszubessern.
Trockene und sich reibende Äste sind zu entfernen.
Wenn nötig ist der Auslichtungsschnitt nachzuholen.
Beschädigungen am Stamm sind fachgerecht zu
behandeln. Schwach wachsende Leittriebe sind zu
stäben und entsprechend dem Zuwachs nachzubinden.
Bei leichtem Befall der Rotpustelkrankheit sind die
befallenen Stellen auszuschneiden.
Abgestorbene Bäume, deren Kronenaufbau durch
abgestorbene Äste nicht der DIN-Norm entsprechen und
Bäume die keinen artgerechten Blattaustrieb gebildet
haben, sind zu ersetzen.
Menge: 108,000 Stk

**2.2.2 Stammschutz nachbessern**
Stammschutz nachbessern
mit Stammschutzfarbe liefern und nach Herstellerangabe
ausbessern.
- Stammschutzfarbe auftragen (Farbe: Weiß)
- Anstrichhöhe: bis 2,20 m

Angebotenes Produkt: '..........................' vom Bieter einzutragen
Menge: 108,000 Stk

**2.2.3 Düngen**
Fläche düngen,

der Baum ist mit
40g/Baum zu düngen

Der Dünger muss folgende Eigenschaften haben:
NPK mindestens 5+8+10
Spurenelemente
Algenanteil zum Wurzelwachstum

mit dem Produktdatenblatt die Eigenschaften nachzuweisen und bei der Angebotsabgabe beizulegen

Angebotenes Erzeugniss: '..........................' vom Bieter einzutragen
Menge: 108,000 Stk

**2.2.4 Wässern**
Wässern,
Mindestwassermenge je Arbeitsgang 100 l / Baum
Der EP umfasst 25 Arbeitsgänge, Ausdehnung der
Wässerungsgänge bei extrem Witterungen.
Abrechnung nach tatsächlich durchgeführten
Arbeitsgängen.

Nachweis über Rapport

Preis pro Arbeitsgang je Baum, 1/25 des EPs: '..........................' vom Bieter einzutragen
Menge: 108,000 Stk

### Bereich 3 Jungbaumpflege 2030-31

#### Abschnitt 3.1 Jungbaumpflegejahr 1 2030

**3.1.1 Baumpflege**
Bäume wie folgt pflegen:
ganzjährig ist die Standfestigkeit der Bäume zu
überprüfen. Gelockerte und abgerissene Bindungen sind
nach zu binden oder zu erneuern. Locker gewordene und
ausgerissene Baumböcke sind wieder zu befestigen,
abgerissene Baumbockverlattungen
wieder fest zu nageln und notfalls zu erneuern.
Beschädigungen am Verdunstungsschutz sind
auszubessern.
Trockene und sich reibende Äste sind zu entfernen.
Wenn nötig ist der Auslichtungsschnitt nachzuholen.
Beschädigungen am Stamm sind fachgerecht zu
behandeln. Schwach wachsende Leittriebe sind zu
stäben und entsprechend dem Zuwachs nachzubinden.
Bei leichtem Befall der Rotpustelkrankheit sind die
befallenen Stellen auszuschneiden.
Abgestorbene Bäume, deren Kronenaufbau durch
abgestorbene Äste nicht der DIN-Norm entsprechen und
Bäume die keinen artgerechten Blattaustrieb gebildet
haben, sind zu ersetzen.
Menge: 108,000 Stk

**3.1.2 Stammschutz nachbessern**
Stammschutz nachbessern
mit Stammschutzfarbe liefern und nach Herstellerangabe
ausbessern.
- Stammschutzfarbe auftragen (Farbe: Weiß)
- Anstrichhöhe: bis 2,20 m

Angebotenes Produkt: '..........................' vom Bieter einzutragen
Menge: 108,000 Stk

**3.1.3 Düngen**
Fläche düngen,

der Baum ist mit
40g/Baum zu düngen

Der Dünger muss folgende Eigenschaften haben:
NPK mindestens 5+8+10
Spurenelemente
Algenanteil zum Wurzelwachstum

mit dem Produktdatenblatt die Eigenschaften nachzuweisen und bei der Angebotsabgabe beizulegen

Angebotenes Erzeugniss: '..........................' vom Bieter einzutragen
Menge: 108,000 Stk

**3.1.4 Wässern**
Wässern,
Mindestwassermenge je Arbeitsgang 100 l / Baum
Der EP umfasst 25 Arbeitsgänge, Ausdehnung der
Wässerungsgänge bei extrem Witterungen.
Abrechnung nach tatsächlich durchgeführten
Arbeitsgängen.

Nachweis über Rapport

Preis pro Arbeitsgang je Baum, 1/25 des EPs: '..........................' vom Bieter einzutragen
Menge: 108,000 Stk

#### Abschnitt 3.2 Jungbaumpflegejahr 2 2031

**3.2.1 Baumpflege**
Bäume wie folgt pflegen:
ganzjährig ist die Standfestigkeit der Bäume zu
überprüfen. Gelockerte und abgerissene Bindungen sind
nach zu binden oder zu erneuern. Locker gewordene und
ausgerissene Baumböcke sind wieder zu befestigen,
abgerissene Baumbockverlattungen
wieder fest zu nageln und notfalls zu erneuern.
Beschädigungen am Verdunstungsschutz sind
auszubessern.
Trockene und sich reibende Äste sind zu entfernen.
Wenn nötig ist der Auslichtungsschnitt nachzuholen.
Beschädigungen am Stamm sind fachgerecht zu
behandeln. Schwach wachsende Leittriebe sind zu
stäben und entsprechend dem Zuwachs nachzubinden.
Bei leichtem Befall der Rotpustelkrankheit sind die
befallenen Stellen auszuschneiden.
Abgestorbene Bäume, deren Kronenaufbau durch
abgestorbene Äste nicht der DIN-Norm entsprechen und
Bäume die keinen artgerechten Blattaustrieb gebildet
haben, sind zu ersetzen.
Menge: 108,000 Stk

**3.2.2 Stammschutz nachbessern**
Stammschutz nachbessern
mit Stammschutzfarbe liefern und nach Herstellerangabe
ausbessern.
- Stammschutzfarbe auftragen (Farbe: Weiß)
- Anstrichhöhe: bis 2,20 m

Angebotenes Produkt: '..........................' vom Bieter einzutragen
Menge: 108,000 Stk

**3.2.3 Düngen**
Fläche düngen,

der Baum ist mit
40g/Baum zu düngen

Der Dünger muss folgende Eigenschaften haben:
NPK mindestens 5+8+10
Spurenelemente
Algenanteil zum Wurzelwachstum

mit dem Produktdatenblatt die Eigenschaften nachzuweisen und bei der Angebotsabgabe beizulegen

Angebotenes Erzeugniss: '..........................' vom Bieter einzutragen
Menge: 108,000 Stk

**3.2.4 Wässern**
Wässern,
Mindestwassermenge je Arbeitsgang 100 l / Baum
Der EP umfasst 25 Arbeitsgänge, Ausdehnung der
Wässerungsgänge bei extrem Witterungen.
Abrechnung nach tatsächlich durchgeführten
Arbeitsgängen.

Nachweis über Rapport

Preis pro Arbeitsgang je Baum, 1/25 des EPs: '..........................' vom Bieter einzutragen
Menge: 108,000 Stk

**3.2.5 3-Bock entfernen**
Den 3-Bock am Ende des Bewässerungsgang 2031 entfernen, laden und entsorgen. Der Gießrand muss als Mähschutz erhalten bleiben.
Menge: 108,000 Stk
